# 1562 - Pomo con cerradura de embutir / Pomo en ambos lados, acabado latón

- Propiedad del archivo: CONSTRUNARIO
- Formato: FIEBDC-3/2012
- Programa: Construnario Versión 3.51
- Fecha de los precios: 06/06/2024
- Divisa: EUR

**1562_L_MCM** u 1562 - Pomo con cerradura de embutir / Pomo en ambos lados, acabado latón
· Pomo con cerradura de embutir. · Cerradura con picaporte reversible. · Pomo fijo con llave por el exterior. · Pomo libre por el interior. · Cilindro amaestrable con 3 llaves. · Acabado pomo: Latón, acero inoxidable y madera color caoba. · Acabado cerradura: Latón.
