# 542 - Cilindro de perfil

- Propiedad del archivo: CONSTRUNARIO
- Formato: FIEBDC-3/2012
- Programa: Construnario Versión 3.51
- Fecha de los precios: 06/06/2024
- Divisa: EUR

**542_MCM** u 542 - Cilindro de perfil
· Cilindro de perfil para cerradura de embutir con pomo 1561. · Cilindro con 5 pitones. · Doble excéntrica de 14mm. · Se suministra con 3 llaves de serreta. · Posibilidad de amaestrar. · Acabado latón.
