# SS542 - Cilindro de seguridad

- Propiedad del archivo: CONSTRUNARIO
- Formato: FIEBDC-3/2012
- Programa: Construnario Versión 3.51
- Fecha de los precios: 06/06/2024
- Divisa: EUR

**SS542_MCM** u SS542 - Cilindro de seguridad
· Cilindro de seguridad para cerradura 1561. · Cilindro de seguridad con 5 pitones en la parte inferior y 5 pitones figura inox en la superior. · Se suministra con 5 llaves planas reversibles. · Europerfil con excéntrica de 15mm. · Protección antitaladro de acero templado en el cañón. · Posibilidad de amaestrar toda la gama. · Acabado latón.
