# 543 - Cilindro de perfil

- Propiedad del archivo: CONSTRUNARIO
- Formato: FIEBDC-3/2012
- Programa: Construnario Versión 3.51
- Fecha de los precios: 06/06/2024
- Divisa: EUR

**543_MCM** u 543 - Cilindro de perfil
· Cilindro de perfil para cerradura de embutir con pomo 1562. · Doble excéntrica de 14mm. · Acabado latón.
