# 558 - Escudo exterior latón

- Propiedad del archivo: CONSTRUNARIO
- Formato: FIEBDC-3/2012
- Programa: Construnario Versión 3.51
- Fecha de los precios: 06/06/2024
- Divisa: EUR

**558_MCM** u 558 - Escudo exterior latón
· Escudo exterior latón. · Sistema de estoques fijación. · Especial cerradura 1561. · Acabado latón.
