# 523 - Picaporte tubular

- Propiedad del archivo: CONSTRUNARIO
- Formato: FIEBDC-3/2012
- Programa: Construnario Versión 3.51
- Fecha de los precios: 06/06/2024
- Divisa: EUR

**523_MCM** u 523 - Picaporte tubular
· Picaporte tubular. · Válido para pomos 501B, 508, 509B y 510. · Medidas disponibles (A): 50, 60, 70 y 127mm. · Frente recto. · Acabados: latón e inoxidable.
