# 557 - Caja para cerraduras 1561 y 1562

- Propiedad del archivo: CONSTRUNARIO
- Formato: FIEBDC-3/2012
- Programa: Construnario Versión 3.51
- Fecha de los precios: 06/06/2024
- Divisa: EUR

**557_MCM** u 557 - Caja para cerraduras 1561 y 1562
· Caja para cerraduras 1561 y 1562. · Medidas disponibles: 50, 60 y 70mm. · Picaporte niquelado. · Frente canto recto. · Caja cerrada de acero. · Acabado latón.
