# 559 - Cerradero

- Propiedad del archivo: CONSTRUNARIO
- Formato: FIEBDC-3/2012
- Programa: Construnario Versión 3.51
- Fecha de los precios: 06/06/2024
- Divisa: EUR

**559_MCM** u 559 - Cerradero
· Cerradero de acero. · Válido para pomos 501B, 508, 509B y 510. · Acabados: latón e inoxidable.
