# 96ADL - Mecanismo automático / Desbloqueo / Armadura Larga

- Propiedad del archivo: CONSTRUNARIO
- Formato: FIEBDC-3/2012
- Programa: Construnario Versión 3.51
- Fecha de los precios: 06/06/2024
- Divisa: EUR

**96ADL_MCM** u 96ADL - Mecanismo automático / Desbloqueo / Armadura Larga
· Mecanismo automático / Desbloqueo / Armadura Larga. · Caja de mecanismos reversible, no simétrica. · Regleta eléctrica superpuesta. · Funcionamiento por impulsión. · Voltaje: 8 a 12 V AC. · Tapa y caja de mecanismos de acero. · Para puertas de paso y de condena en función de la armadura elegida. · Válido para puertas metálicas y de madera. · Resistente a la corrosión, Norma UNI-ISO9227. · Opciones de mecanismo: Normal / Automático / Desbloqueo / Ajustable. · Armadura corta para puertas sólo de picaporte y larga para puertas con palanca y picaporte. · Acabado pintado gris. · Si se necesita la opción de mecanismo ajustable, añadir AJ en la referencia; por ejemplo 96NAJ.
