# 96EADAJ - Mecanismo automático / Desbloqueo / Armadura Corta / Ajustable

- Propiedad del archivo: CONSTRUNARIO
- Formato: FIEBDC-3/2012
- Programa: Construnario Versión 3.51
- Fecha de los precios: 06/06/2024
- Divisa: EUR

**96EADAJ_MCM** u 96EADAJ - Mecanismo automático / Desbloqueo / Armadura Corta / Ajustable
· Mecanismo automático / Desbloqueo / Armadura Corta / Ajustable. · Caja de mecanismos reversible y simétrica de 16,5mm. · Regleta eléctrica insertada en caja de mecanismos, mejor protegida de contactos indirectos. · Funcionamiento por impulsión. · Voltaje: 8 a 12V AC. · Tapa y caja de mecanismos de acero. · Para puertas de paso o condena en función de la armadura elegida. · Para puertas metálicas de perfil europeo. · Resistente a la corrosión, Norma UNI-ISO9227. · Ajustable: permite un ajuste preciso y rápido del picaporte, gracias a los tornillos de regulación. · Opciones de mecanismo: Normal / Automático / Desbloqueo. · Armadura corta para puertas con cerradura de sólo picaporte y larga para puertas con palanca y picaporte. · Acabado pintado gris.
