# easyKEY - Sistema de control de accesos con teclado

- Propiedad del archivo: CONSTRUNARIO
- Formato: FIEBDC-3/2012
- Programa: Construnario Versión 3.51
- Fecha de los precios: 06/06/2024
- Divisa: EUR

**easyKEY_MCM** u easyKEY - Sistema de control de accesos con teclado
· Teclado numérico/braille para introducir códigos de 4-6 dígitos, además de las teclas A y C, para la aceptación/cancelación de código y programación del dispositivo. · Sencillas secuencias para dar de Alta/Baja hasta 150 códigos diferentes. · Las señales acústicas y los leds verde y rojo informan al usuario de la secuencia marcada. · Tras 5 códigos erróneos consecutivos el sistema queda bloqueado durante 1 minuto. · Cierre automático del dispositivo tras realizar la apertura. · Autonomía de 2 años. Batería de litio de fácil sustitución. · El dispositivo muestra señal de batería baja al entrar en el umbral de las últimas 500 aperturas. · Los códigos de usuario permanecen siempre en la memoria almacenados, incluso tras reemplazar la batería. · Sencilla instalación con cualquier tipo de cerradura (entrada (B) > 22 mm / distancia entre ejes (A) > 70 mm). · Escudos electrónicos disponibles en versión Slim y Adapt, ambos en acabado acero inoxidable u oro. Opciones del dispositivo: · Modificación del código maestro. · Alta de códigos de usuario. · Baja de códigos de usuario. · Baja Total de códigos de usuario.
