# Medio cilindro de seguridad con 6 pitones de MCM. Europerfil excéntrica 15mm

- Propiedad del archivo: CONSTRUNARIO
- Formato: FIEBDC-3/2012
- Programa: Construnario Versión 3.51
- Fecha de los precios: 06/06/2024
- Divisa: EUR

**MCMBPS_MC** u Medio cilindro de seguridad con 6 pitones de MCM. Europerfil excéntrica 15mm
• Medio cilindro de seguridad con 6 pitones • Acabado níquel mate • Resto de características como BPS
