# AS6R - Cilindro de seguridad con 6 pitones – Europerfil con excéntrica de rueda, acabado níquel

- Propiedad del archivo: CONSTRUNARIO
- Formato: FIEBDC-3/2012
- Programa: Construnario Versión 3.51
- Fecha de los precios: 06/06/2024
- Divisa: EUR

**BPSR_N_MCM** u AS6R - Cilindro de seguridad con 6 pitones – Europerfil con excéntrica de rueda, acabado níquel
· Europerfil con excéntrica de rueda de 10, 14 ó 16 dientes. · Cilindro de seguridad con 6 pitones. · Se suministra con 5 llaves planas de introducción reversible. Europerfil con excéntrica de 15mm, cilindro apto para cualquier cerradura de cilindro europerfil. · Protección anti-taladro de acero templado en ambos lados, tanto en el cañón, como en el tambor. · Suplementos antiganzúa. · Excéntrica girada, impide la extracción del cilindro de la cerradura sin la llave. · Posibilidad de amaestrar. · Más de 40.000 combinaciones posibles incluidas restricciones de seguridad. · Durabilidad superior a 125.000 ciclos según norma EN1303. · Medidas disponibles (C): desde 60 hasta 85 mm. · Acabados: latón y níquel mate.
