# AS6-E - Cilindro de seguridad especial para puertas antipánico

- Propiedad del archivo: CONSTRUNARIO
- Formato: FIEBDC-3/2012
- Programa: Construnario Versión 3.51
- Fecha de los precios: 06/06/2024
- Divisa: EUR

**BPS-E_N_MCM** u AS6-E - Cilindro de seguridad especial para puertas antipánico
· Cilindro especialmente diseñado para puertas antipánico. · Se suministra con 5 llaves planas de introducción reversible. · Acabado níquel mate.
