# AS6DE - Cilindro de seguridad “Doble embrague”, acabado níquel

- Propiedad del archivo: CONSTRUNARIO
- Formato: FIEBDC-3/2012
- Programa: Construnario Versión 3.51
- Fecha de los precios: 06/06/2024
- Divisa: EUR

**BPSDEPN_N_MCM** u AS6DE - Cilindro de seguridad “Doble embrague”, acabado níquel
· Cilindro de seguridad "doble embrague" con 6 pitones para aperturas de emergencia. · Se suministra con 5 llaves planas reversibles. Europerfil con excéntrica de 15mm. · Protección anti-taladro tanto en el cañón, como en el tambor. · Suplementos anti-ganzúa. · Acabados: Latón y níquel mate.
