# SE - Cilindro de seguridad con 6 pitones y 6 alturas llave – Europerfil excéntrica 15mm, acabado latón

- Propiedad del archivo: CONSTRUNARIO
- Formato: FIEBDC-3/2012
- Programa: Construnario Versión 3.51
- Fecha de los precios: 06/06/2024
- Divisa: EUR

**SE_L_MCM** u SE - Cilindro de seguridad con 6 pitones y 6 alturas llave – Europerfil excéntrica 15mm, acabado latón
· Cilindro de seguridad con 6 pitones, 6 alturas de llave. · Se suministra con 5 llaves planas reversibles. · Europerfil con excéntrica de 15mm. · Más de 40.000 combinaciones posibles incluidas restricciones de seguridad. · Durabilidad superior a 125.000 ciclos según norma EN1303. · Medida disponible: 67 (33,5-33,5). · Acabados: latón y níquel.
