# ME - Cilindro de serreta con 5 pitones con botón – Europerfil excéntrica 15mm, acabado latón

- Propiedad del archivo: CONSTRUNARIO
- Formato: FIEBDC-3/2012
- Programa: Construnario Versión 3.51
- Fecha de los precios: 06/06/2024
- Divisa: EUR

**ME_L_MCM** u ME - Cilindro de serreta con 5 pitones con botón – Europerfil excéntrica 15mm, acabado latón
· Cilindro de europerfil con botón. · Cilindro con 5 pitones y 10 alturas de llave. · Se suministra con 3 llaves de serreta. · Europerfil con excéntrica de acero sinterizado de radio de 15mm, cilindro apto para cualquier cerradura de cilindro europerfil. · Excéntrica girada, impide la extracción del cilindro de la cerradura sin la llave. · Posibilidad de amaestrar toda la gama. · 15.000 combinaciones posibles incluidas restricciones de seguridad. · Durabilidad superior a 125.000 ciclos según norma EN1303. · Medidas disponibles (C): desde 40 hasta 110 mm. · Acabados: latón y níquel brillo.
