# Cilindro de serreta especial para puertas antipánico, referencia E-E de MCM

- Propiedad del archivo: CONSTRUNARIO
- Formato: FIEBDC-3/2012
- Programa: Construnario Versión 3.51
- Fecha de los precios: 06/06/2024
- Divisa: EUR

**EE_MCM** Cilindro de serreta especial para puertas antipánico, referencia E-E de MCM
· Cilindro especialmente diseñado para puertas antipánico. · Se suministra con 3 llaves de serreta. · Medida disponible: 110 mm. · Acabado níquel brillo.
