# MC - Cilindro de serreta con 5 pitones con botón – Perfil excéntrica 14mm, acabado níquel

- Propiedad del archivo: CONSTRUNARIO
- Formato: FIEBDC-3/2012
- Programa: Construnario Versión 3.51
- Fecha de los precios: 06/06/2024
- Divisa: EUR

**MC_N_MCM** u MC - Cilindro de serreta con 5 pitones con botón – Perfil excéntrica 14mm, acabado níquel
· Cilindro C con botón. · Cilindro con 5 pitones y 7 alturas de llave. · Cilindro perfil con excéntrica de 14mm para cerradura 1505, 1501 y 1512. · Excéntrica girada, impide la extracción del cilindro de la cerradura sin la llave. · Se suministra con 3 llaves de serreta. · Posibilidad de amaestrar toda la gama. · Más de 1.000.000 de combinaciones posibles. · Durabilidad superior a 125000 ciclos según norma EN1303. · Medidas disponibles (C): desde 60 hasta 80 mm. · Acabados: latón y níquel brillo.
