# Nueca pasante de 8mm / Distancia entre ejes 85mm, referencia 1910H de MCM

- Propiedad del archivo: CONSTRUNARIO
- Formato: FIEBDC-3/2012
- Programa: Construnario Versión 3.51
- Fecha de los precios: 06/06/2024
- Divisa: EUR

**1910H_MCM** u Nueca pasante de 8mm / Distancia entre ejes 85mm, referencia 1910H de MCM
· Cerradura de doble alojamiento bombillo. · 1910H: nueca pasante de 8mm. · Entrada de 65mm. · Apropiadas para puertas cortafuegos. · Distancia entre ejes 72mm. · Frente redondo. · Acabado inox.
