# Cerradura nueca partida o nueca pasante / Distancia entre ejes 85mm, referencia 1910T de MCM

- Propiedad del archivo: CONSTRUNARIO
- Formato: FIEBDC-3/2012
- Programa: Construnario Versión 3.51
- Fecha de los precios: 06/06/2024
- Divisa: EUR

**1910T_MCM** u Cerradura nueca partida o nueca pasante / Distancia entre ejes 85mm, referencia 1910T de MCM
· Cerradura de 85mm entre ejes. · Dispositivo antitarjeta. · 1910T: nueca partida o doble nueca de 8mm. La cerradura guarda mano. Función antipánico sólo por el interior. · Frente redondo. · Acabado inox.
