# Pomos con bocallave para cilindro, referencia POM-BA-PL2-72 de MCM

- Propiedad del archivo: CONSTRUNARIO
- Formato: FIEBDC-3/2012
- Programa: Construnario Versión 3.51
- Fecha de los precios: 06/06/2024
- Divisa: EUR

**POM-BA-PL2-72_MCM** u Pomos con bocallave para cilindro, referencia POM-BA-PL2-72 de MCM
· Pomos acabado plástico negro. · Alta resistencia. · Pomo ciego o con bocallave. · Se suministra juego o medio juego · Telesco
