# Manillas ciegas, referencia MAN-BA-2PL-00 de MCM. Pástico negro

- Propiedad del archivo: CONSTRUNARIO
- Formato: FIEBDC-3/2012
- Programa: Construnario Versión 3.51
- Fecha de los precios: 06/06/2024
- Divisa: EUR

**MAN-BA-2PL-00_MCM** u Manillas ciegas, referencia MAN-BA-2PL-00 de MCM. Pástico negro
· Manilla acabado plástico negro. · Alta resistencia. · Manilla ciega o con bocallave. · Se suministra juego o medio juego.
