# SP - Cilindro de seguridad con botón

- Propiedad del archivo: CONSTRUNARIO
- Formato: FIEBDC-3/2012
- Programa: Construnario Versión 3.51
- Fecha de los precios: 06/06/2024
- Divisa: EUR

**SPB_MCM** u SP - Cilindro de seguridad con botón
• 6 pitones activos con características Anti-bumping y Anti-ganzúa • Se suministra con 5 llaves planas reversibles • Llave de cuello largo para salvar escudos colocados en puerta • Perfil Suizo con excéntrica de 15mm o con excéntrica dentada de 14 dientes • Protección antitaladro en cañón y tambor • Posibilidad de amaestramiento e igualamiento (recargos BPS) • Cilindro orientado al mercado de reposición • Acabado latón y níquel mate
