# E6 - cilindro de seguridad - níquel mate

- Propiedad del archivo: CONSTRUNARIO
- Formato: FIEBDC-3/2012
- Programa: Construnario Versión 3.51
- Fecha de los precios: 06/06/2024
- Divisa: EUR

**E6N_MCM** u E6 - cilindro de seguridad - níquel mate
• 6 pitones de acero inoxidable • 9 alturas de llave • 196.000 combinaciones después de restricciones • Contra-pitones anti-picking de acero inoxidable • Pasadores anti-taladro en tambor y cañón • Mayor resistencia al bumping • Se suministra con 5 llaves de serreta • Europerfil con excéntrica de 15 • Hueco central de 10´5 mm que facilita el trabajo de amaestramientos e igualamientos por la parte central • Excéntrica alineada con el cuerpo • Acabados: Latón y Níquel mate • Gran capacidad de Amaestramiento
