# Escudo de alta seguridad, referencia 1850HX de MCM

- Propiedad del archivo: CONSTRUNARIO
- Formato: FIEBDC-3/2012
- Programa: Construnario Versión 3.51
- Fecha de los precios: 06/06/2024
- Divisa: EUR

**1850HX_MCM** u Escudo de alta seguridad, referencia 1850HX de MCM
• Tapa frontal de acero 8620 de Microfusión cementado y templado • Lenteja de acero 8620 de MIM cementado y templado de 5 mm de espesor • Cuerpo interior amarrado a tapa frontal con 6 tornillos de M5 -El cuerpo interior queda alojado en interior del hueco de la puerta • Escudo interior de gran resistencia para amarre con 4 tornillos de M6 -El escudo interior queda alojado en el interior del hueco de la puerta • Tapa para escudo interior con sistema de fijación por pestañas (amarre rápido) • Adaptable a sistema de bombillo con lengüeta para barras, cerrojos, etc • Embellecedor con núcleo cónico de acero endurecido • Diseño armónico de grandes dimensiones para tapar marcas y sombras de escudos previos. • Acabados: oro, plata, bronce viejo y acero pulido • Mecanizado sencillo en puerta. Fácil instalación • Alta resistencia a la intemperie • Válido para cerraduras con cilindros europerfil BPS, ASL, SCX y similares del mercado
