# Multiplexor de señal optoelectrónico aislado RS485-W - de Gree

- Propiedad del archivo: CONSTRUNARIO
- Formato: FIEBDC-3/2012
- Programa: Construnario Versión 3.51
- Fecha de los precios: 22/11/2023
- Divisa: EUR

**3IGR9122** u Multiplexor de señal optoelectrónico aislado RS485-W - de Gree
Para: - GMV5 MINI - GMV5 SLIM - GMV5 - GMV5 HR - GMV5 HOME Enfriadoras: - Tipo scroll: aire/agua modular; - Tipo screw: aire/agua modular y agua/agua; - Tipo centrífugo; agua/agua. 1. Para asegurar la integridad de la señal y prevenir la señal de la atenuación bajo comunicación de la distancia cuando la distancia de la línea entera de la comunicación excede 800m. 2. Para garantizar la transmisión fiable y la integridad de las señales, este relé debe utilizarse cuando el número de puerta de enlace modbus en la red exceda 30.
