# Shiny 12 R32 (3520 W) - Portátil - de Gree

- Propiedad del archivo: CONSTRUNARIO
- Formato: FIEBDC-3/2012
- Programa: Construnario Versión 3.51
- Fecha de los precios: 22/11/2023
- Divisa: EUR

**3NGR0106** u Shiny 12 R32 (3520 W) - Portátil - de Gree
La nueva serie Shiny de Gree, el mayor fabricante de aire acondicionado del mundo, con un renovado diseño, presenta la mayor variedad de funciones en formato portátil, sin complicadas instalaciones y con la versatilidad de poder llevarlo fácilmente de una estancia a otra. La principal novedad de esta serie son los modelos que trabajan con el nuevo refrigerante ecológico R32, más respetuoso con el medio ambiente, más económico y 10% más eficiente que el R410a, siendo también más fácil de reutilizar y reciclar. Con potencias que van desde los 2kW a los 3,5kW, la serie Shiny cubre todas las necesidades de climatización sea cual sea la superficie de la estancia. El modelo de mayor potencia, el de 3,5kW, se presenta en modo sólo frío o frío y calor, para poder disponer de una climatización portátil durante todo el año. Cuenta con tecnología WiFi opcional, lo que permite controlar, mediante la app WiFi Smart, sus funciones principales a través de un Smartphone o Tablet, de manera sencilla y cómoda. Características técnicas: Potencia frío (W): 3520 Potencia calor (W): --- Eficiencia energética EER: 2,61
