# Panel composite de aluminio STACBOND®INT Design, de STAC

- Propiedad del archivo: CONSTRUNARIO
- Formato: FIEBDC-3/2012
- Programa: Construnario Versión 3.51
- Fecha de los precios: 27/04/2017
- Divisa: EUR

**STACBOND_INT** Panel composite de aluminio STACBOND®INT Design, de STAC.
Panel composite de aluminio STACBOND®INT Design, de STAC. Núcleo interior de polietileno. Especial para rotulación e impresión directa Especificaciones físicas Espesores aluminio: 0,2/0,35 mm Espesor panel: 2/3/4 mm Peso de panel (0,2 mm/2 mm): 2,57 kg/m2 Peso de panel (0,2 mm/3 mm): 3,50 kg/m2 Peso de panel (0,3 mm/3 mm): 3,78 kg/m2 Peso de panel (0,2 mm/4 mm): 4,43 kg/m2 Peso de panel (0,3 mm/4 mm): 4,71 kg/m2 Aleación aluminio: 3105 Norma: UNE EN 573-3 Especificaciones núcleo PE Densidad: 1,9 0,93 g/cm3 Características generales Peeling: =9,9 N/mm Norma: ASTM D903 - 98 (2004) Módulo de elasticidad (E) 70000 N/mm2 Norma: EN 485 - 2 Tensión a límite elástico (Rp 0.2) = 40 N/mm2 Norma: EN 485 - 2 Tensión a rotura (Rm) 100 = Rm = 225 N/mm2 Norma: EN 485 - 2 Temperatura de utilización ºC - 40 / +80 ºC Dilatación térmica para diferencias de 100ºC: 2,3 (valor teórico) mm/m (100º) El panel STACBOND®INTdesign está indicado principalmente para el revestimiento de espacios interiores (tanto en edificios de nueva ejecución como en rehabilitaciones) aunque existen otras múltiples posibilidades de aplicaciones, entre las que destacan: - Decoración. - Falsos techos. - Imagen corporativa. - Impresión digital. - Rotulación.
