# Cable trenzado sin cubierta exterior LSH0 - 2x2,5 LSH0

- Propiedad del archivo: CONSTRUNARIO
- Formato: FIEBDC-3/2012
- Programa: Construnario Versión 3.51
- Fecha de los precios: 10/08/2021
- Divisa: EUR

**01-1542502** m Cable trenzado sin cubierta exterior LSH0 - 2x2,5 LSH0
Precio: 14.00
Cable Trenzado Libre de Halógenos de ESLA, utilizada para circuitos de Detección de Incendios, Clase CPR: Cca -1sb, a1,d1 DoP: 0094/01 DESCRIPCIóN: Conductor: Cobre Pulido Flexible Clase 5 Según la norma 60228. Aislamiento: Poliolefina EVA Libre de Halógenos D. Conductor: 2,8 (1,5mm2) 3,2 (2,5 mm2). Colores: Rojo y Negro reunido con más de 25 vueltas/metro. Pantalla: Nx Cubierta Ext: Sin funda exterior Normas: Normas: Reglamento CE Productos de la Construcción: Nº305/2011. UNE EN 50575/A1:2016 , UNE EN 60332-1-2, UNE EN 50399:2012 UNE EN 61034-2 UNE EN 60754-2.
