# Lámina de desolidarización del revestimiento cerámico con el soporte

- Propiedad del archivo: CONSTRUNARIO
- Formato: FIEBDC-3/2012
- Programa: Construnario Versión 3.51
- Fecha de los precios: 28/10/2022
- Divisa: EUR
- Código: schluter-sys (01/11/2022)

**PSLUPSLU01** m2 Lámina de desolidarización del revestimiento cerámico con el soporte

| Código | Ud | Descripción | Rendimiento | Precio | Importe |
|---|---|---|---|---|---|
| PSLUDITRA2530M | m2 | Schlüter®-DITRA 25 - Lámina de polietileno en bobinas, 30m x 1mm (material) | 1.000 | 16.14 | 16.14 |
| PSLU08 | Kg | Adhesivo cementoso de uso exclusivo para interiores y apto para calefacción por suelo radiante (material) | 0.500 | 0.22 | 0.11 |
|  |  | Costes directos |  |  | 16.25 |

## Recursos

**PSLUDITRA2530M** m2 Schlüter®-DITRA 25 - Lámina de polietileno en bobinas, 30m x 1mm
Schlüter®-DITRA 25 es una lámina de polietileno con estructura cuadriculada, conformada en forma de cola de milano, con una tela sin tejer en su reverso. Schlüter®-DITRA actúa en combinacion con pavimentos cerámicos como impermeabilización, equilibra la presión de vapor y actúa también como capa de desolidarización. Código EAN: 4011832135538
