# Schlüter®-BEKOTEC-THERM-VSV - Armario p/distribuidor no encastrable en la pared, 4 circ., 582x620x125 mm, blanco brillante RAL9010

- Propiedad del archivo: CONSTRUNARIO
- Formato: FIEBDC-3/2012
- Programa: Construnario Versión 3.51
- Fecha de los precios: 28/10/2022
- Divisa: EUR

**BTVSV5BW** u Schlüter®-BEKOTEC-THERM-VSV - Armario p/distribuidor no encastrable en la pared, 4 circ., 582x620x125 mm, blanco brillante RAL9010
Precio: 229.61
Schlüter®-BEKOTEC-THERM-VSV es un armario de distribución que se monta sobre la pared y que se comercializa con todos los accesorios necesarios para su instalación. El armario está fabricado en acero galvanizado y tanto su interior como su exterior están lacados. El armario se comercializa con: -- Dos patas regulables en altura (de 0 a 90 mm). -- Panel chapado para su cierre, desmontable -- Guía de colocación de tubos calefactores, -- 2 guías de fijación regulables en altura y una guía de montaje complementaria para conectar los módulos de control de Schlüter. Profundidad del armario 125 mm. La puerta se cierra con un dispositivo giratorio. Color: BW = blanco brillante Observación: También disponible con cerradura y llaves (Art. BTZS). Código EAN: 4011832057069
