# Capa de 8 mm de espesor de mortero de cemento tipo CT-C25-F4, según UNE-EN 13813, sin aditivos especiales

- Propiedad del archivo: CONSTRUNARIO
- Formato: FIEBDC-3/2012
- Programa: Construnario Versión 3.51
- Fecha de los precios: 28/10/2022
- Divisa: EUR

| Código | Ud | Descripción | Precio |
|---|---|---|---|
| PSLUPSLUMORT1 | m2 | Capa de 8 mm de espesor de mortero de cemento tipo CT-C25-F4, según UNE-EN 13813, sin aditivos especiales | 5.50 |
