# Schlüter®-TREP-S-E - Perfil p/peldaño, huella estrecha, acero inox. V2A, R9, 2, 5m x 8mm, negro RAL9011

- Propiedad del archivo: CONSTRUNARIO
- Formato: FIEBDC-3/2012
- Programa: Construnario Versión 3.51
- Fecha de los precios: 28/10/2022
- Divisa: EUR

**PSLUGS8SE** u Schlüter®-TREP-S-E - Perfil p/peldaño, huella estrecha, acero inox. V2A, R9, 2, 5m x 8mm, negro RAL9011
Precio: 22.15
Aplicaciones y funciones: Schlüter®-TREP-SE,-S y -B son perfiles especiales para el acondicionamiento antideslizante y estéticamente atractivo de los bordes de los escalones. Se recomienda su uso en zonas de alto tráfico de personas, por ejemplo en espacios comerciales o edificios públicos. En el caso de los perfiles Schlüter SE, S y B, la pieza antideslizante es recambiable. Protege el borde delantero de los escalones y ofrece un alto grado de seguridad gracias a la textura antideslizante, y al impacto visual que ejerce sobre el peldaño. Los tres modelos de perfiles están homologados para la aplicación en áreas de trabajo con peligro de deslizamiento (Certificación de control BIA, grupo de calificación antideslizante R9). Como accesorios, existen tapas embellecedoras, para su colocación en el extremo, si éste queda visto. Además Schlüter®-TREP-TAP es un perfil para el recubrimiento de la contrahuella. Código EAN: 4011832027147
