# Schlüter®-LIPROTEC-EK - Fuente de alimentación 24V 50W

- Propiedad del archivo: CONSTRUNARIO
- Formato: FIEBDC-3/2012
- Programa: Construnario Versión 3.51
- Fecha de los precios: 28/10/2022
- Divisa: EUR

| Código | Ud | Descripción | Precio |
|---|---|---|---|
| LTEKE24V50W | u | Schlüter®-LIPROTEC-EK - Fuente de alimentación 24V 50W | 73.00 |
