# Schlüter-KERDI 200 - Impermeabilización bajo revestimiento en zonas húmedas, mediante láminas de poietileno

- Propiedad del archivo: CONSTRUNARIO
- Formato: FIEBDC-3/2012
- Programa: Construnario Versión 3.51
- Fecha de los precios: 28/10/2022
- Divisa: EUR
- Código: schluter-sys (01/11/2022)

**PUSLU08** Schlüter-KERDI 200 - Impermeabilización bajo revestimiento en zonas húmedas, mediante láminas de poietileno

| Código | Ud | Descripción | Rendimiento | Precio | Importe |
|---|---|---|---|---|---|
| PSLUKERDI200 | m2 | Schlüter®-KERDI-200 - Lámina de polietileno en bobinas, 30m x 1m (material) | 1.050 | 16.52 | 17.35 |
| PSLUPSLUOP10 |  | Opcional - piezas con unión termosellada para ángulos y unión de encuentros | 0.000 | 6.21 | 0.00 |
|  |  | Costes directos |  |  | 17.35 |

## Precios auxiliares

**PSLUPSLUOP10** Opcional - piezas con unión termosellada para ángulos y unión de encuentros

| Código | Ud | Descripción | Rendimiento | Precio | Importe |
|---|---|---|---|---|---|
| PSLUKERECKFA2 | u | Schlüter®-KERDI-KERECK/FA - Ángulo externo prefabricado, 2ud., 0, 1mm (material) | 0.200 | 18.98 | 3.80 |
| PSLUKERECKFI2 | u | Schlüter®-KERDI-KERECK/FI - Ángulo interno prefabricado, 2ud., 0, 1mm (material) | 0.100 | 16.22 | 1.62 |
| PSLUKM511722 | u | Schlüter®-KERDI-KM - Manguito Ř = 22 mm p/tuberías de 25 mm, 2 ud., 0, 1mm (material) | 0.100 | 7.88 | 0.79 |
|  |  | Costes directos |  |  | 6.21 |

## Recursos

**PSLUKERDI200** m2 Schlüter®-KERDI-200 - Lámina de polietileno en bobinas, 30m x 1m
Schlüter®-KERDI es una lámina de impermeabilización de polietileno, revestida por ambas caras con una tela no tejida para lograr la adherencia con cemento cola. Está especialmente indicada para impermeabilizaciones en combinación con baldosas en paredes y suelos. Schlüter®-KERDI-DS es apto para la instalación como barrera de vapor en combinación con recubrimientos cerámicos por su alta resistencia a la difusión de vapor de agua. * Para completar el sistema constructivo se recomienda el uso de adhesivo impermeable Schlüter®-KERDI-COLL y adhesivo elástico a base de polímeros MS Schlüter®-KERDI-FIX. Código EAN: 4011832018428

**PSLUKERECKFA2** u Schlüter®-KERDI-KERECK/FA - Ángulo externo prefabricado, 2ud., 0, 1mm
Schlüter®-KERDI-KERECK-F son piezas soldadas prefabricadas para la confección de esquinas interiores y exteriores y KERDI-KM son manguitos para el paso de tuberías. * Para completar el sistema constructivo se recomienda el uso de adhesivo impermeable Schlüter®-KERDI-COLL y adhesivo elástico a base de polímeros MS Schlüter®-KERDI-FIX. Código EAN: 4011832078347

**PSLUKERECKFI2** u Schlüter®-KERDI-KERECK/FI - Ángulo interno prefabricado, 2ud., 0, 1mm
Schlüter®-KERDI-KERECK-F son piezas soldadas prefabricadas para la confección de esquinas interiores y exteriores y KERDI-KM son manguitos para el paso de tuberías. * Para completar el sistema constructivo se recomienda el uso de adhesivo impermeable Schlüter®-KERDI-COLL y adhesivo elástico a base de polímeros MS Schlüter®-KERDI-FIX. Código EAN: 4011832078361

**PSLUKM511722** u Schlüter®-KERDI-KM - Manguito Ř = 22 mm p/tuberías de 25 mm, 2 ud., 0, 1mm
Schlüter®-KERDI-KERECK-F son piezas soldadas prefabricadas para la confección de esquinas interiores y exteriores y KERDI-KM son manguitos para el paso de tuberías. * Para completar el sistema constructivo se recomienda el uso de adhesivo impermeable Schlüter®-KERDI-COLL y adhesivo elástico a base de polímeros MS Schlüter®-KERDI-FIX. Código EAN: 4011832038396
