# Schlüter®-KERDI-LINE-FC - Elem. p/empalme de marcos, 6mm, acero inox. cepillado

- Propiedad del archivo: CONSTRUNARIO
- Formato: FIEBDC-3/2012
- Programa: Construnario Versión 3.51
- Fecha de los precios: 28/10/2022
- Divisa: EUR

**PSLUVKLEB35** u Schlüter®-KERDI-LINE-FC - Elem. p/empalme de marcos, 6mm, acero inox. cepillado
Precio: 11.22
Schlüter®-KERDI-LINE-FC es un elemento de acero inoxidable para el empalme en la instalación en cadena de varios desagües lineales Schlüter®-KERDI-LINE. Código EAN: 4011832140242
