# Schlüter®-KERDI-BOARD-ZDK - Cinta adhesiva de dos caras, 10m x 12mm,

- Propiedad del archivo: CONSTRUNARIO
- Formato: FIEBDC-3/2012
- Programa: Construnario Versión 3.51
- Fecha de los precios: 28/10/2022
- Divisa: EUR

**PSLUKBZDK1210M** u Schlüter®-KERDI-BOARD-ZDK - Cinta adhesiva de dos caras, 10m x 12mm,
Precio: 7.65
Schlüter®-KERDI-BOARD-ZDK es una cinta adhesiva de dos caras para la fijación de los paneles Schlüter®-KERDI-BOARD en las zonas de unión. Código EAN: 4011832110269
