# Schlüter®-DITRA-SOUND-KB - Recubrimiento para uniones, 28 mm x 50 m

- Propiedad del archivo: CONSTRUNARIO
- Formato: FIEBDC-3/2012
- Programa: Construnario Versión 3.51
- Fecha de los precios: 28/10/2022
- Divisa: EUR

| Código | Ud | Descripción | Precio |
|---|---|---|---|
| DSKB38 | u | Schlüter®-DITRA-SOUND-KB - Recubrimiento para uniones, 28 mm x 50 m | 12.87 |
