# Schlüter®-BARA-RW/E 90° - Ángulo externo 90°, al. lacado, 40mm, beige RAL1019

- Propiedad del archivo: CONSTRUNARIO
- Formato: FIEBDC-3/2012
- Programa: Construnario Versión 3.51
- Fecha de los precios: 28/10/2022
- Divisa: EUR

| Código | Ud | Descripción | Precio |
|---|---|---|---|
| E90RW40HB | u | Schlüter®-BARA-RW/E 90° - Ángulo externo 90°, al. lacado, 40mm, beige RAL1019 | 24.74 |
