# Schlüter®-BARIN-R AC - Gárgola 25 cm Ř 50 mm, al. lacado, beige RAL1019

- Propiedad del archivo: CONSTRUNARIO
- Formato: FIEBDC-3/2012
- Programa: Construnario Versión 3.51
- Fecha de los precios: 28/10/2022
- Divisa: EUR

| Código | Ud | Descripción | Precio |
|---|---|---|---|
| BRSP25DN50HB | u | Schlüter®-BARIN-R AC - Gárgola 25 cm Ř 50 mm, al. lacado, beige RAL1019 | 77.76 |
