# Lamina de polipropileno con una estructura de nódulos, referencia DH D 8 MA de la serie DITRA-HEAT de Schlüter®. Reverso cubierto con tela sin tejer. En placas con barrera térmica de 0,8x1

- Propiedad del archivo: CONSTRUNARIO
- Formato: FIEBDC-3/2012
- Programa: Construnario Versión 3.51
- Fecha de los precios: 28/10/2022
- Divisa: EUR

**DHD8MA** u Lamina de polipropileno con una estructura de nódulos, referencia DH D 8 MA de la serie DITRA-HEAT de Schlüter®. Reverso cubierto con tela sin tejer. En placas con barrera térmica de 0,8x1
Precio: 23.43
Schlüter®-DITRA-HEAT-DUO está provista en su reverso de una tela sin tejar de 2 mm de espesor, que permite su fijación con adhesivo para baldosas. Además, actúa como aislamiento a ruido de impacto y como barrera térmica. Código EAN: 4011832161582
