# Caudalímetro estático, referencia Ultraflow® 34 de Kamstrup. DN 15-125. Para uso en instalaciones de refrigeración y de calefacción/refrigeración. - Caudalímetros de Kamstrup

- Propiedad del archivo: CONSTRUNARIO
- Formato: FIEBDC-3/2012
- Programa: Construnario Versión 3.51
- Fecha de los precios: 05/07/2024
- Divisa: EUR

**ULTRA34** u Caudalímetro estático, referencia Ultraflow® 34 de Kamstrup. DN 15-125. Para uso en instalaciones de refrigeración y de calefacción/refrigeración. - Caudalímetros de Kamstrup
ULTRAFLOW 34 es un caudalímetro estático basado en el principio de medición ultrasónica utilizado con contadores de energía térmica para uso en instalaciones de refrigeración y de calefacción/refrigeración. ULTRAFLOW 34 se caracteriza por su durabilidad y su precisión excepcional. Tiene un diseño compacto y sin piezas móviles, lo que lo hace resistente a las partículas y el agua impura. El gran rango dinámico de 1,5 m³/h hasta 100 m³/h hace que el caudalímetro sea adecuado para la mayoría de aplicaciones.
