# Contador de agua residencial avanzado, referencia flowIQ® 2200 de Kamstrup. Con detección acústica de fugas. Compatible con lectura remota - Contadores y dispositivos, medición agua de Kamstrup

- Propiedad del archivo: CONSTRUNARIO
- Formato: FIEBDC-3/2012
- Programa: Construnario Versión 3.51
- Fecha de los precios: 05/07/2024
- Divisa: EUR

**FLOW2200** u Contador de agua residencial avanzado, referencia flowIQ® 2200 de Kamstrup. Con detección acústica de fugas. Compatible con lectura remota - Contadores y dispositivos, medición agua de Kamstrup
Contador de agua residencial avanzado, referencia flowIQ® 2200 de Kamstrup. Con detección acústica de fugas. Compatible con lectura remota Datos de certificación del contador Datos de aprobación según MID Certificación: DK-0200-MI001-022 Entorno mecánico Clase M1 Entorno electromagnético Clase E1 y E2 para versión con Wireless M-Bus Entorno climático 5... 55 °C, humedad con condensación (en interior montado en armario/cuarto de contadores y en exterior en pozos de contador; debe evitarse el montaje en entornos con contacto directo prolongado con la luz del sol) Designaciones según OIML R49 Clase de precisión 2 Clase de sensibilidad U0/ D0 Clase ambiental Cumple con OIML R49 clase B y O (edificios/exterior) Temperatura del medio, agua fría 0,1...30 °C (T30) o 0,1...50 °C (T50) Tipos de contador Q3 = 1,6 m³/h, 2,5 m³/h y 4,0 m³/h Certificaciones para agua potable KTW/W270 Datos técnicos Datos eléctricos Batería: Batería de litio de 3,65 VCC Vida útil de la batería: Hasta 16 años a tBAT < 30 °C en función del paquete de datos seleccionado; hasta 8 años a tBAT < 55 °C Datos CEM: Cumple con la clase MID: - E1 y E2 Datos mecánicos Clase metrológica: 2 Clase ambiental: Cumple con OIML R49 clase B y O (edificios/exterior) Temperatura ambiente: 2…55 °C Clase de protección: IP68 Temperatura de almacenamiento sensor vacío: -25…60 °C Fase de presión: PN16 Materiales Piezas mojadas Caja del contador y tubería: Sulfuro de polifenileno PPS con un 40 % de fibra de vidrio Reflectores: Acero inoxidable Filtro: Polietersulfona PES • Precisión ultrasónica desde la primera gota • Mayor estabilidad en todo el rango dinámico • Innovadora detección acústica de fugas • Alarmas y códigos de información inteligentes • Detección acústica de fugas en conexiones de servicio • Precisión excepcional • Comunicación integrada • Los códigos de información inteligentes le asisten durante sus operaciones, la gestión de activos y el servicio de atención al cliente • Medición de temperatura
