# Contador polivalente, Multical® 803 de Kamstrup. Para calefacción y refrigeración. Para la medición industrial y comercial - Contadores y dispositivos, medición calefacción y refrigeración de Kamstrup

- Propiedad del archivo: CONSTRUNARIO
- Formato: FIEBDC-3/2012
- Programa: Construnario Versión 3.51
- Fecha de los precios: 05/07/2024
- Divisa: EUR

**MULTI803** u Contador polivalente, Multical® 803 de Kamstrup. Para calefacción y refrigeración. Para la medición industrial y comercial - Contadores y dispositivos, medición calefacción y refrigeración de Kamstrup
Polivalente y con multitud de funciones innovadoras para la gestión de edificios y para aplicaciones industriales El MULTICAL® 803 para calefacción y refrigeración es una solución todo en uno que cubre los exigentes requisitos de la medición industrial y comercial avanzadas. Es un integrador de energía exacto y estable con una larga vida útil y diversas opciones de comunicación y lectura remota. La lectura del integrador de energía se puede realizar de forma remota utilizando una gran variedad de protocolos de comunicación. Con la posibilidad de utilizar hasta cuatro tarjetas de comunicación de 3ª generación de Kamstrup, el MULTICAL® 803 proporciona más flexibilidad y versatilidad que nunca. Además, el contador cuenta con clase de protección IP65 y es resistente al polvo y la humedad, lo que reduce el impacto negativo de los entornos adversos y abre así las puertas a un rango aún más amplio de posibles aplicaciones. Ahorre en recursos valiosos Con la función de detección automática de las sondas de temperatura conectadas y del factor de medición del ULTRAFLOW® conectado, solo es necesario disponer de un integrador en stock: el MULTICAL® 803 de Kamstrup. La robustez y la flexibilidad tienen como propósito minimizar los recursos invertidos en visitas repetidas por interrupciones, falta de datos disponibles o imprecisiones durante toda la vida útil de este integrador de energía de alta gama.
