# Andamios motorizados de piñón-cremallera de Grupo resa

- Propiedad del archivo: CONSTRUNARIO
- Formato: FIEBDC-3/2012
- Programa: Construnario Versión 3.51
- Fecha de los precios: 12/09/2022
- Divisa: EUR

**C0502EU_1** u Andamios motorizados de piñón-cremallera de Grupo resa
Los andamios motorizados de piñón-cremallera consisten en una plataforma de trabajo móvil que se desplaza verticalmente a lo largo de uno o dos mástiles. Sus componentes son modulares y fáciles de instalar. Permite trabajar de forma cómoda y segura, reduciendo de manera importante los tiempos de montaje y trabajo respecto a otros andamios y posibilita trabajar siempre en una misma posición. Su uso más habitual es permitir el acceso a obreros y materiales de construcción a todos los puntos de un edificio en construcción o en proceso de rehabilitación, en obra civil, mantenimiento industrial o construcción naval. Con este tipo de plataformas se consigue el equilibrio perfecto entre robustez y facilidad de montaje, sin contar con el elemento más importante: la seguridad de los usuarios.
