# Andamio multinivel y multidireccional sistema Resablock de Grupo Resa

- Propiedad del archivo: CONSTRUNARIO
- Formato: FIEBDC-3/2012
- Programa: Construnario Versión 3.51
- Fecha de los precios: 12/09/2022
- Divisa: EUR

**C0502EU_2** u Andamio multinivel y multidireccional sistema Resablock de Grupo Resa
La elección del sistema de a instalar depende de los requerimientos de la obra y del uso que se le vaya a dar a la estructura, así como a la geometría del mismo. Grupo Resa dispone del sistema R-70, utilizado principalmente para cubrir cualquier fachada y reconfiguración que se presente, tanto en obra nueva como en rehabilitación. El sistema de andamio tubular modular de tipo europeo está compuesto fundamentalmente de marcos, que unidos mediante plataformas, rodapiés, barandillas, y diagonales, ofrecen conjuntos adaptables a cualquier fachada. El sistema Resablok es un andamio multinivel y multidireccional, basado en elementos longitudinales, que presenta una roseta cada 50cm, permitiendo el ensamblaje de todos los elementos con un sistema de nudo y cuña que proporciona al conjunto una gran rigidez y estabilidad. El sistema Resablok está indicado para fachadas, torres, escaleras de acceso, andamios perimetrales, andamios de volumen, cimbras, estabilizadores de fachada, andamios colgados y volados, cubiertas temporales, etc.
