# Sistemas de estanterías dinámicos

- Propiedad del archivo: CONSTRUNARIO
- Formato: FIEBDC-3/2012
- Programa: Construnario Versión 3.51
- Fecha de los precios: 17/11/2022
- Divisa: EUR

**C1906OHR-08** u Sistemas de estanterías dinámicos
Sistemas de estanterías dinámicos Los sistemas de estanterías dinámicos son sistemas de estanterías modulares, los cuales pueden aumentar la capacidad de almacenamiento por su forma de construcción y los componentes técnicos en comparación con una técnica de estantería estática, y así se puede acelerar el proceso de expedición. Sistemas de estanterías dinámicos de OHRA – inversión sostenible En comparación con la técnica común de estanterías, los costes de adquisición de los sistemas de estanterías dinámicos son un poco más elevados. A largo plazo estos costes de inversión se amortizan gracias a una operativa más adecuada y rentable. OHRA ofrece todos los sistemas corrientes, desde el estante de desplazamiento de cartones hasta el estante de desplazamiento de paletas, para cubrir todas las diferentes áreas de aplicación y presupuestos de inversión. Sistemas de estanterías dinámicos de OHRA - Ventajas Componentes estandarizados modulares Ajuste al producto de almacenamiento y área de aplicación Amplia variedad de productos Optimización de los recorridos y tiempos de expedición
