# Panel semirrígido de lana mineral, referencia ECOVENT VN 035 de Isover, espesor 60mm, 1350x600 - de Isover

- Propiedad del archivo: CONSTRUNARIO
- Formato: FIEBDC-3/2012
- Programa: Construnario Versión 3.51
- Fecha de los precios: 26/08/2020
- Divisa: EUR

**PISO55918** m² Panel semirrígido de lana mineral, referencia ECOVENT VN 035 de Isover, espesor 60mm, 1350x600 - de Isover
Lana ISOVER ECOVENT VN 035 panel semirrígido de lana mineral Arena ISOVER no hidrófilo, revestido por una de sus caras con un velo de vidrio negro de gran resistencia mecánica recomendado para el aislamiento por el exterior en fachadas ventiladas de obra nueva y rehabilitación de 60 mm de espesor, largo 1,35m, ancho 0,60m, cumpliendo la norma UNE EN 13162 Productos Aislantes Térmicos para aplicaciones en la edificación con una conductividad térmica de 0,035 W / (m2K), una resistencia térmica de 1,70 m2K/W, un coeficiente de absorción acústica AW, (alfa)w 0,80, clase de reacción al fuego A1 y código de designación MW-EN 13162-T3-DS(23,90)-WS-MU1-AW0,80-AFr5.
