# Adhesivo de montaje en caucho, referencia Climaver Star de Isover, 12 cartuchos de 310 m - de Isover

- Propiedad del archivo: CONSTRUNARIO
- Formato: FIEBDC-3/2012
- Programa: Construnario Versión 3.51
- Fecha de los precios: 26/08/2020
- Divisa: EUR

**PISOACCCLIM_COCS** u Adhesivo de montaje en caucho, referencia Climaver Star de Isover, 12 cartuchos de 310 m - de Isover
Adhesivo de montaje en cartucho, COLA CLIMAVER STAR, de 300 ml. Especialmente concebido para la unión de lana de vidrio de uso en exterior. Sin olor, no toxico, apta para uso a la intemperie y no inflamable. Recomendada para la aplicación en el sellado de las uniones interiores en la realización de figuras en conductos CLIMAVER STAR si se realizan siguiendo el Método del Tramo Recto (MTR). Secado rápido (10 min), para temperaturas de -20ºC a +70ºC, propiedades de adhesión y relleno excelentes.
